# Umbau und denkmalgerechte Sanierung Altes Wasserwerk Birkenwerder
Angebotsaufforderung (GAEB DA XML 3.3, DA83)
Projekt: 2307239_altes-wasserwerk_birkenwerder
Währung: EUR
Auftraggeber: Gemeinde Birkenwerder, Hauptstraße 34, 16547 Birkenwerder, Deutschland, Ansprechpartner Der Bürgermeister
Ausführungsort: Altes Wasserwerk Birkenwerder, Birkenwerderstraße, 16547 Birkenwerder, Deutschland
Erstellt mit: 5 260703.1, NOVA AVA, 22.07.2026

## Bauteil 2: Metallbauarbeiten
Datum: 01.07.2025

*Hinweis: Baustelle Allgemein*
Die Baustelle liegt in:

16547 Birkenwerder in der Birkenwerderstraße 1.

Das leerstehende Gebäude des Alten Wasserwerks steht unter Denkmalschutz und soll denkmalgerecht zu einem Kultur- und Veranstaltungsort umgebaut werden. Der Baubereich erstreckt sich zwischen der Birkenwerderstraße und der angrenzenden Hauptstraße. Auf dem Grundstück steht ein altes Wasserwerk, welche seit den 70er Jahren nicht mehr benutzt wird.
Das Bauwerk steht unter Denkmalschutz.

Das Baustelle ist über eine gepflasterte Straße und anschließend über einen ca. 100m langen geschotterten befahrbaren Weg erschlossen.

Die Baustelle gliedert sich in 2 Bauteile:
- Bauteil 1 - Erweiterungsbau
- Bauteil 2 - Bestandsgebäude

Am nordwestlichen Giebel des Bestandsgebäudes (Bauteil 2) des zweigeschossigen ehemaligen Wasserwerks ist ein eingeschossiger Erweiterungsbau (Bauteil 1) errichtet worden. Östlich vom Bestandsgebäude steht ein, nicht zur Baustelle gehöriger, zweigeschossiger Verwaltungsbau. Wald und Wiesenflächen schließen nördlich und westlich vom Gebäude an. Im Norden liegt auch ein ehemaliger Sportplatz.

Der Erweiterungsbau (Bauteil 1) liegt teilweise im Erdreich, die nordwestliche Fassade ist nicht von Erdreich berührt.
Der Zugang zum Erweiterungsbau (Bauteil 1) erfolgt über das Bestandsgebäude (Bauteil 2). Dafür ist einerseits ein neuer Eingang an der Nord-West-Fassade des Bestandsgebäudes errichtet und im Innenbereich ein Durchgang zu Bestands- und Erweiterungsbau hergestellt.
Der barrierefreie Zugang zu diesem Eingang wird über eine über die gesamte Länge des Erweiterungsbaus erstreckte Rampe gewährleistet. Zusätzlich ist eine großzügige, repräsentative Treppe geplant.
Als zweiter Rettungsweg des Obergeschosses des Bestandsgebäudes dient eine Wendeltreppe aus Stahl, die an den Erweiterungsbau angrenzt.

Der Erweiterungsbau (Bauteil 1) ist nahezu vollständig errichtet.
Die Dächer des Bestandsgebäudes (Bauteil 2) sind denkmalgerecht wiederhergestellt worden.

Teil dieses Leistungsverzeichnisses sind sämtliche Leistungen zur denkmalgerechten Ertüchtigung und Ergänzung von innenliegenden Stegen, Podesten und Treppen inkl. dazugehöriger Geländer aus Stahl des Bestandsgebäudes (Bauteil 2), dazu zählen u.a.:
- Baustelleneinrichtung,
- Metallbauarbeiten,
- Stahlbauarbeiten

Folgende Arbeiten sind geplant:
- partielle Ergänzung fehlender Metall- und Stahlprofile der Bestandsbauteile
- Ertüchtigung der Geländer zur Erwirkung einer öffentlichen Nutzung
- partielle stat. Ertüchtigung der Bestandsstahlbauteile, insbesondere von Podesten und Treppen
- Korrosionsschutzarbeiten
- Türzargen

Alle Leistungen, Arbeiten und eingesetzten Materialien sind unter denkmalgerechten Belangen auszuführen.

Die hier dargestellte Auflistung entspricht nicht zwingend der Arbeitsreihenfolge. Die Arbeiten sind mit der unteren Denkmalschutzbehörde abzustimmen. Die Abstimmungen erfolgen durch den AG. Die Ausführung sämtlicher Arbeiten erfolgt erst nach ausdrücklicher Zustimmung durch den AG bzw. durch die vom AG bevollmächtige Bauüberwachung bzw. der restauratorischen Baubegleitung.
Alle neu einzubauenden Materialien sind zu Bemustern, auch mehrfach, und erst nach ausdrücklicher Zustimmung durch den AG bzw. durch die vom AG bevollmächtige Bauüberwachung bzw. der restauratorischen Baubegleitung einzusetzen bzw. auszuführen.
Arbeiten dürfen erst nach Abstimmungsbedingt können Verzögerungen auftreten. Der AG ist bemüht, diese Verzögerungen im Sinne aller zu minimieren.

Bei sämtlichen Arbeiten ist mit vertikalen Förderwegen bis 10 m und horizontaler Förderwegen bis 50 m zu Lagerflächen zu kalkulieren.
Fassadengerüste sowie längen- und flächenorientierte Gerüste werden bauseits gestellt.
Bauwasser- und Baustromanschluss werden bauseits gestellt.
Der Umgang mit der Bausubstanz hat sensibel zu erfolgen. Ein Abriss von Bauteilen ist untersagt.

Insgesamt wird für die Arbeiten eine Bauzeit von 4 Wochen angenommen.

Dem AN steht es frei, wo die Leistungen erfolgen. Die Ausführung der oben aufgeführten Arbeiten vor Ort ist ausdrücklich empfohlen.

Kommt es aufgrund von Verschiebungen bei der Vergabe zu Verschiebungen beim Baubeginn, so sind die Termine unter Beibehaltung der Gesamtbauzeit entsprechend anzupassen.

*Hinweis: Sicherheit*
Sicherheit

Die Sicherung und/oder Absperrung von Öffnungen/Aussparungen sind bis zum Schließen zu unterhalten.

Die Baustelle und Lagerplätze im öffentlichen Straßeland sind gegen unbefugtes Zugreifen verschlossen zu halten. Alle vorhandenen Feuerwehrzufahrtswege sind ständig freizuhalten. Vorsichtsmaßnahmen gegen Entstehung und Ausbreitung von Bränden sind zu beachten!

Die Unterbringung von Mitarbeitern auf der Baustelle über Nacht in Wohnwagen/Schlafbaracken etc.) ist untersagt.

Auf der Baustelle gilt absolutes Alkohol- und Rauchverbot. Bei Verstoß gegen diese Vorgaben erfolgt für die Betroffenen Verweis von der Baustelle unter Hinweis auf die einschlägigen Vorschriften.

*Hinweis: Subunternehmer*
Subunternehmer

Leistungen, auf die der Betrieb des AN nicht eingerichtet ist, dürfen nur mit schriftlicher Zustimmung des AG an Nachunternehmer übertragen werden.

Kommen Subunternehmer mit Zustimmung des AG zum Einsatz, so ist mit ihnen die VOB Teil B+C als Vertragsgrundlage zu vereinbaren. Die Zustimmung zum Einsatz bleibt während der gesamten Bauzeit
daran gebunden, dass sich der Subunternehmer an die VOB Teil B + C, insbesondere an VOB Teil B § 4 Nr. 7 und § 5 Nr.4, hält.

Insoweit wird das Recht des AG dahingehend erweitert, dem AN für den Fall des VOB Teil B § 8 Nr. 3 (Entziehung des Auftrages) auch alleine die Zustimmung zum Einsatz des verursachenden Subunternehmers zu entziehen ohne den Gesamtauftrag gegenüber dem AN entziehen zu müssen. Dieses Recht zur Entziehung der Zustimmung ist zwischen dem AN und den Subunternehmern gesondert zu vereinbaren.

Weiterhin hat der AN die vertraglichen Festlegungen zu Stundenlohnarbeiten und Baureinigung mit seinen Subunternehmern ebenfalls gleichlautend zu vereinbaren.

*Hinweis: Allgemeine Hinweise*
Allgemeine Hinweise

Die Baustellensprache ist deutsch. Sämtliche Arbeiten sind unter Anwesenheit des Poliers auszuführen.

Materiallieferungen sind stets dann einzuplanen und vorzunehmen, wenn betriebseigene Leute vor Ort sind, die diese Lieferung entgegennehmen können. Entstehen Materialverluste aus Lieferungen, die nicht durch den AN entgegengenommen wurde, so kommt allein der AN für den Schaden auf. Das Gleiche gilt für Beschädigungen durch willkürlich geliefertes Material.

*Hinweis: Bauleitung*
Bauleitung

Die Bauleitung des AG ist berechtigt, Erklärungen zur Bauausführung gegenüber dem AN abzugeben. Diese Erklärungen zur Bauausführung sind für beide Seiten bindend.

Zur Vertragsänderung und der Bestätigung von Nachträgen bedarf es grundsätzlich der Unterschrift des Auftraggebers

Restauratorische Baubegleitung:
Alle Arbeiten werden im Rahmen von Denkmalförderungen ausgeführt und müssen den Förderrichtlinien entsprechen. Daher sind alle wesentlichen Schritte, Änderungen und Materialentscheidungen mit der Bauüberwachung abzustimmen. Der Bauüberwachung und der Bauherrschaft steht eine restauratorische Baubegleitung als Schnittstelle zu den Denkmalbehörden zur Verfügung. Alle Abstimmungen erfolgen über die Baubegleitung. Für unvorhergesehene Notwendigkeiten werden entsprechende Kontakte zur Verfügung gestellt.

*Hinweis: Qualität*
Qualität

Der AN hat für die Aufrechterhaltung der allgemeinen Ordnung auf der Baustelle zu sorgen und das Zusammenwirken aller Firmen zu regeln, die mit der zu erbringenden Vertragsleistung in Zusammenhang stehen. Der AN stellt einen fachlich ausreichend qualifizierten Bauleiter, der eigenverantwortlich die Forderungen der Landesbauordnung bezüglich des Unternehmers (für Berlin: BauO Bln §72a Unternehmer) überwacht. Der AN ist für die Erfüllung der gesetzlichen, behördlichen und berufsgenossenschaftlichen Verpflichtungen verantwortlich. Der AN hat die von ihm ausgeführten Leistungen bis zur Abnahme vor Beschädigung oder Diebstahl zu schützen.

Alle Maße sind vor Ort zu prüfen! Maßunstimmigkeiten sind sofort mit dem Objektplaner und der örtlichen Bauleitung zu klären.

Es wird besonders darauf hingewiesen, dass der AG auf eine handwerklich und bautechnisch hervorragende Qualität der ausgeschriebenen Leistungen größten Wert legt. Er behält sich vor, mangelhaft ausgeführte Arbeiten abtragen und durch einwandfreie ersetzen zu lassen.

*Hinweis: Zahlung*
Zahlungen

Rechnungen bzw. Zwischenrechnungen sind gem. VOB/b §16 prüffähig und fristgerecht der Bauleitung des AG zur Prüfung vorzulegen.

Die Aufstellung der Zwischenrechnungen hat vom Abrechnungsmodus her in Abstimmung mit der Bauleitung zu erfolgen.

Der Auftragnehmer hat die Aufmaße mit Maßketten anhand von selbst erstellten und für die Allgemeinheit nachvollziehbaren Aufmaß - oder Abrechnungszeichnungen mit Grundrissen und Schnitten nachprüfbar darzustellen und zu belegen, gegebenenfalls auf Forderung der Bauleitung des Auftraggebers in verschiedenfarbiger Darstellung. Sämtliche Kosten sind in die jeweiligen Einheitspreise einzurechnen.

Für Rückfragen steht der Ansprechpartner des Auftraggebers zur Verfügung.

Mit den im Leistungsverzeichnis enthaltenen Angaben über Bauart, Bauteil, Baustoff und Abmessungen gelten auch der Herstellungsvorgang und -ablauf bis zur fertigen Leistung unter Zugrundelegung der anerkannten Regeln der Technik und der gesetzlichen und behördlichen Vorschriften als beschrieben. Hierbei bedeutet 'Bauart' das Herstellen durch Zusammenfügen der Stoffe und Bauteile bis zur fertigen Leistung.

### Bereich 1 Allgemeine und bauvorbereitende Maßnahmen

#### Abschnitt 1.1 Baustelleneinrichtung

**1.1.10 Baustelleneinrichtung Hauptposition**
*** Pauschalposition
Baustelle für sämtliche aufgeführte Leistungen, einrichten, vorhalten und räumen.
In den Pauschalpreis einzurechnende Leistungen sind:
-alle Nebenleistungen gemäß VOB/C /DIN 18299,

und zusätzlich
- Material- und Vorhaltekosten
- Lohn- und Personalkosten
- Absperrmaßnahmen
- Beleuchtung der Baustelle, inkl. Vorhalte- und Verbrauchskosten
- Freimachen der dazu erforderlichen Geländefläche
- Herstellen der dazu erforderlichen Lager- und Arbeitsplätze
- Notwendige Geräte, Werkzeuge und Hilfsmittel, Kräne, Förder- und Hebezeug
- Bautoilette

Vorhaltung über die gesamte Bauzeit
Menge: 1,000 psch
Leistungsbereiche: 000
DIN 276/2008-12: 391
DIN 276 2018-12: 391

**1.1.20 Fahrbare Arbeitsbühne 2kN/m2 L 2 m B 1 m 1Lage H 3m**
*** Pauschalposition
Aufbauen, Vorhalten und Abbauen fahrbare Arbeitsbühne DIN EN 1004-1,
Lastklasse 3 (2 kN/m2),
Länge Gerüst/-bauteil 2 m,
Breite Gerüst/-bauteil 1 m,
eine genutzte Gerüstlage,
Höhe der obersten Gerüstlage bis 3 m, im Gebäude
im UG und EG.

Vorhaltung über die gesamte Bauzeit.
Menge: 1,000 psch
Leistungsbereiche: 001
DIN 276/2008-12: 392
DIN 276 2018-12: 392

#### Abschnitt 1.2 Stundenlohnarbeiten

*Hinweis: Hinweise*
Stundenlohnarbeiten dürfen nur nach ausdrücklicher Aufforderung durch die Bauleitung ausgeführt werden.
Die jeweiligen Stundenzettel sind spätestens am 3. Werktag nach der durchgeführten Arbeit der Bauleitung des AG zur Bestätigung vorzulegen.
Die Verrechnung erfolgt zu den Stundenvergütungen, die der Notwendigkeit für die jeweils geforderte Einsatzmöglichkeit entsprechen, d.h. Leistungen, die durch Helfer erbracht werden könnten, werden auch nur zu den Stundensätzen eines Helfers vergütet.

**1.2.10 Stundenlohn Polier**
Stundenlohn für erforderliche Arbeiten,
die gegen Nachweis zur Ausführung kommen,
Arbeitszeit: Innerhalb der normalen Arbeitszeit,
werktags (06:00 bis 20:00 Uhr)

Tätigkeitsfeld: Polier
Menge: 2,000 h

**1.2.20 Stundenlohn Facharbeiter**
Stundenlohn für erforderliche Arbeiten,
die gegen Nachweis zur Ausführung kommen,
Arbeitszeit: Innerhalb der normalen Arbeitszeit,
werktags (06:00 bis 20:00 Uhr)

Tätigkeitsfeld: Facharbeiter
Menge: 2,000 h

**1.2.30 Stundenlohn Helfer**
Stundenlohn für erforderliche Arbeiten,
die gegen Nachweis zur Ausführung kommen,
Arbeitszeit: Innerhalb der normalen Arbeitszeit,
werktags (06:00 bis 20:00 Uhr)

Tätigkeitsfeld: Helfer
Menge: 2,000 h

#### Abschnitt 1.3 Schutzmaßnahmen

**1.3.10 Schutzabdeck. Bodenfläche Vlies Abdeck. Werkstoffpl. D 9-14mm vorhalten 15Wo**
Begehbare Schutzabdeckung der Bodenfläche,
Abdeckung aus Vlies, zusätzliche Abdeckung Werkstoffplatten, schwer entflammbar, Dicke über 9 bis 14 mm, herstellen, vorhalten und beseitigen, anfallende Stoffe im Behälter des AN lagern.
Menge: 20,000 m2
Leistungsbereiche: 034
DIN 276/2008-12: 397
DIN 276 2018-12: 397

**1.3.20 Schutzabdeck. Wandfläche schwer entflammbar herstellen beseitigen**
Schutzabdeckung von Wand- und Bodenflächen,
innenseitig
Abdeckung aus Folie, Dicke 0,3 mm, Stöße und Ränder verkleben, herstellen, vorhalten und beseitigen, anfallende Stoffe im Behälter des AN lagern.
Menge: 30,000 m2
Leistungsbereiche: 034
DIN 276/2008-12: 397
DIN 276 2018-12: 397

#### Abschnitt 1.4 Metallbauarbeiten, Allgemein

*Hinweis: Hinweise zu Stahlbauarbeiten*
Wenn nicht abweichend angegeben, sind alle Stahlbauteile mit Beschichtung zu liefern und einzubauen,
Alle Schweißverbindungen mit Nahtvorbereitung.

Anschlüsse von Metallbauteilen an Stahlbauteile sind vor Neu- oder Wiedereinbau neuer oder Bestandsbauteile fachgerecht korrosionstechnisch zu überarbeiten.

Das Vorhalten von Gerüsten ist Nebenleistung gemäß VOB Teil C / DIN 18335 ATV "Stahlbauarbeiten".
Inklusive benötigter Krane und Hebezeuge.
Hilfskonstruktionen, Traggerüste und Schutzeinhausungen sind Bestandteil aller Leistungspositionen.
Gerüste für alle nachfolgend beschriebenen Leistungen werden unter Hinweis zum Leistungsbereich "Stahlbauarbeiten" nicht gesondert vergütet.

Die ist in den nachfolgenden Positionen zu berücksichtigen und einzukalkulieren.

**1.4.10 Werkstattzeichnung**
*** Pauschalposition
Anfertigung von Werkstattzeichnungen als Papierpläne
3-fach, zusätzlich als digitale Pläne im dxf-Format und
im pdf-Format für alle Stahl- und Metallbauleistungen,
mit örtlichem Aufmaß auf der Grundlage der vom AG
beigestellten Ausführungsplanung, als Grundlage für die Fertigung
erstellen und dem AG zur Prüfung vorlegen.
Die Werkstattzeichnungen müssen mindestens folgende
Angaben beinhalten:
- Werkstoffangaben von Bauteilen
- Angaben zu Produktnormen und Güteklassen
- Darstellung und Bemaßung der Systeme und Querschnitte
- Darstellung der Anschlüsse
- Festigkeiten und Anordnung der Verbindungsmittel
mit Angabe der Vorspannung von Schrauben
- Art und Nahtvorbereitung von Schweißnähten
- Bewertungsgruppen für einzuhaltende Schweißnahtgüten
- Angaben über Besonderheiten, die bei Fertigung
und/oder Montage zu beachten sind
- Angaben zum Korrosionsschutz
- Angaben zu Toleranzen
Nach Fertigstellung der Bauarbeiten sind dem AG
aktualisierte Zeichnungen als Bestandspläne in
Papierform zu übergeben.
Menge: 1,000 psch

**1.4.20 Kleinsteisen**
Menge: 0,000

**1.4.30 Bohrungen in Bestandskontsruktion**
Bohrungen unterschiedlicher Durchmesser in Bestandskonstruktion
Durchmesser für M6-M12 die nicht in den nachfolgenden Positionen aufgeführt sind
Menge: 15,000 St

#### Abschnitt 1.5 Stützen Podest 1/ Treppe 1

**1.5.10 Stahlstütze QH 60x3 L 885 Podest 1 herstellen**
Stütze Quadratrohr mit Fußplatte, Stahl S235
2 Stck.
als verschweißte Profilstahlkonstruktion
zur stat. Ertüchtigung Podest1 und Treppe 1 herstellen.

Profilstahlkonstruktion bestehend aus:
Je 1 Stck. QH 60x3
- Länge: bis 885 mm
Je 1 Fußplatten :
- Fl 200x200x10 mm
- inkl. 4 Stck. Bohrungen Ø bis 15 mm für Senkkopfschrauben bis M10.

Schittkanten und Bohrlöcher sind zu entgraten.
Schweißnähte sind zu beschliefen und für nachfolgende Korrosionsschutzarbeiten vorzubereiten.

Ausführung gemäß Zeichnung: A_AU 1.15 -1A
Menge: 9,400 kg

**1.5.20 Stahlstütze QH 60x3 L 885 Podest 1 montieren**
Stahlstützen der Vorposition
'Stahlstütze QH 60x3 L 885 Podest 1 herstellen'
auf Fußboden und unter vorh. Stahlträger U 80 (Podest 1) verschrauben.

Verschraubung Fußplatte:
- UK Fußplatte = OK Fußboden
- je 4 Stck. Schwerlastanker mit Senkkopf M10, Länge 120 mm,
- inkl. je 4 Stck. Bohrungen in Beton  Ø bis 15 mm, Setztiefe 110 mm.

Ausführung gemäß Zeichnung: A_AU 1.15 -1A
Menge: 2,000 St

**1.5.30 Unterstopfmörtel gegen Bestand**
Fußplatten der Stahlstützen kraftschlüssig mit Mörtel
gegen den Bestand verpressen.
Vergussmörtel liefern,
Maße Kopfplatte: bis ca. 200x200x10 mm
Dicke Mörtelbett im Mittel ca. 20 mm

Fabrikat: Fa. Pagel V14/10 oder gleichwertig.
Erzeugnis/System/Hersteller :

________________________
(Bieterergänzung)

Bei Änderung Vorgabe ist die Gleichwertigkeit mit
Abgabe des Angebots zu belegen.
Menge: 2,000 St

#### Abschnitt 1.6 Geländerpfosten

**1.6.10 Stahlstütze HEA 100 L 3215 herstellen (Podest 2)**
Stütze HEA 100, Stahl S235
3 Stck.
als verschweißte Profilstahlkonstruktion mit Fußplatte, Konsolwinkel und Zugstange zur Rohbauwand.

Profilstahlkonstruktion bestehend aus:
HEA 100
- Länge: bis 3215 mm
- inkl. 2 Stck. Bohrungen Ø bis 12 mm  für Zugstange
Kopfplatte:
- Fl 100x100x10 mm
Fußplatte:
- ca. 200x200x10 mm
- inkl. 4 Stck. Bohrungen Ø bis 15 mm für Senkkopfschrauben bis M10.
L 150x75x10 mm
- Länge 100 mm
- an Stegseite des HEA 100 geschweißt
Zugstange
- ca. L 2500 mm
- Ø 12 mm
- Gewinde M12 L 150 mm
FL 100x50x10 für Zugstange
- inkl. 2 Bohrungen M12

Schnittkanten und Bohrlöcher sind zu entgraten.
Schweißnähte sind zu beschliefen und für nachfolgende Korrosionsschutzarbeiten vorzubereiten.

Ausführung gemäß Zeichnung: A_AU 1.15 -1A
Menge: 165,000 kg

**1.6.20 Stahlstütze HEA 100 L 3215 montieren (Podest 2)**
Stahlstütze der Vorposition
'Stahlstütze HEA 100 L 3215 herstellen'
auf Fußboden und vorh. bzw. Rohbauwand mittels Zugastangen montieren.

Verschraubung Fußplatte:
- UK Fußplatte = OK Fußboden
- 4 Stck. Schwerlastanker mit Senkkopf M10, Länge 120 mm,
Verschraubung Zugstande
- inkl. je 2 Stck. Bohrungen in Baukeramik/ Mauerwerk Ø bis 12 mm, Setztiefe 200 mm.
- Schwerlastanker

Ausführung gemäß Zeichnung: A_AU 1.15 -1A
Menge: 3,000 St

**1.6.30 Unterstopfmörtel gegen Bestand**
Fußplatten und langen Schenkel der vorangegangenen Stahlstützen kraftschlüssig mit Mörtel
gegen den Bestand verpressen.
Vergussmörtel liefern,
Maße Kopfplatte: bis ca. 200 x 200 x 10 mm
langer Schenkel Stahlwinkel: 100 mm
Dicke Mörtelbett im Mittel ca. 20 mm

Fabrikat: Fa. Pagel V14/10 oder gleichwertig.
Erzeugnis/System/Hersteller :

________________________
(Bieterergänzung)

Bei Änderung Vorgabe ist die Gleichwertigkeit mit
Abgabe des Angebots zu belegen.
Menge: 6,000 St

#### Abschnitt 1.7 Deckenabhänger T80

**1.7.10 Stahlträger T80 L 3265 herstellen (Treppe 3+4)**
Träger T80, Stahl S235
1 Stck. als verschweißte Profilstahlkonstruktion mit Kopfplatte und Distanzstück auf UK Treppenwange angepasst herstellen.

Profilstahlkonstruktion bestehend aus:
- T 80
- Länge: bis 3265 mm
- inkl. 2 Bohrungen
Kopfplatte:
- Fl 200x200x8
- inkl. 4 Stck. Bohrungen für Injektionsanker M12, im Abstand von 150 mm voneinander

Schnittkanten und Bohrlöcher sind zu entgraten.
Schweißnähte sind zu beschliefen und für nachfolgende Korrosionsschutzarbeiten vorzubereiten.

Ausführung gemäß Zeichnung: A_AU 1.16 -1A
Menge: 9,800 kg

**1.7.20 Stahlträger T80 L 3265 montieren (Treppe 3+4)**
Stahlstützen der Vorposition
'Stahlträger T80 L 3265 herstellen'
an Treppenwange von Treppe 3 und Stahlsteindecke mittels Injektionsanker verschrauben.

Verschraubung Stahlsteindecke:
- 4x mittels Injektionsanker M12 im Abstand von 150 mm
Verschraubung Wange Treppe 3:
- Träger auf UK Treppenwange abgewinkelt (ca. 42°) kürzen
- auf Treppenwange mit Distanzstück 2x verschrauben

Schnittkanten und Bohrlöcher sind zu entgraten.
Schweißnähte sind zu beschliefen und für nachfolgende Korrosionsschutzarbeiten vorzubereiten.

Ausführung gemäß Zeichnung: A_AU 1.16 -1A
Menge: 1,000 St

**1.7.30 Stahlträger T80 L 2340 herstellen (Treppe 3+4)**
Träger T80, Stahl S235
1 Stck. als verschweißte Profilstahlkonstruktion mit Kopfplatte und L 90x10 herstellen. Auf UK Podest 3 anpassen.

Profilstahlkonstruktion bestehend aus:
- T 80
- Länge: bis 3265 mm
- inkl. 2 Bohrungen
Kopfplatte:
- Fl 200x200x8 mm
- inkl. 4 Stck. Bohrungen für Injektionsanker M12, im Abstand von 150 mm voneinander
L 90x10
- inkl. 4 Bohrungen

Schnittkanten und Bohrlöcher sind zu entgraten.
Schweißnähte sind zu beschliefen und für nachfolgende Korrosionsschutzarbeiten vorzubereiten.

Ausführung gemäß Zeichnung: A_AU 1.16 -1A
Menge: 8,800 kg

**1.7.40 Stahlträger T80 L 2340 montieren (Treppe 3+4)**
Stahlstützen der Vorposition
'Stahlträger T80 L 2340 herstellen'
auf Podestträger (Podest 3) mittels L 90x10 und 4 Bohrungen in Stahlsteindecke und aufgehender Wand mittels Injektionsanker verschrauben.

Verschraubung in Stahlsteindecke:
- 2 Injektionsanker M12 im Abstand von 150 mm
- Mindestabstand Injektionsanker von aufgehender Treppenseitenwand und UKD 80 mm
Verschweissung mit L Winkel aus nachfolgender Position
- 2 Injektionsanker M12 im Abstand von 150 mm
Verschraubung Podest 3:
- T80 bis UK Podestkonstruktion
- mit L 90x10 an Steg von Podestträger verschraubt

Schnittkanten und Bohrlöcher sind zu entgraten.
Schweißnähte sind zu beschliefen und für nachfolgende Korrosionsschutzarbeiten vorzubereiten.

Ausführung gemäß Zeichnung: A_AU 1.16 -1A
Menge: 1,000 St

**1.7.50 Stahlwinkel 100x50x8 L 2415 herstellen**
Stahlwinkel L, Stahl S235
1 Stck.
als verschweißte Profilstahlkonstruktion mit Stahlträger T80 L 2340 aus Vorposition

Stahlwinkel L 100x50x8 mm:
- Länge: 2415 mm
- inkl. 6 Bohrungen, ⌀12 mm für M12, in regelmäßigem Abstand

Schnittkanten und Bohrlöcher sind zu entgraten.
Schweißnähte sind zu beschliefen und für nachfolgende Korrosionsschutzarbeiten vorzubereiten.

Ausführung gemäß Zeichnung: A_AU 1.16 -1A
Menge: 22,000 kg

**1.7.60 Stahlwinkel 100x50x8 L 2415 montieren**
Stahlwinkel L aus Vorposition
'Stahlwinkel 100x50x8 L 2415 herstellen'
als verschweißte Profilstahlkonstruktion mit Stahlträger T80 L 2340 in Stahlsteindecke verschrauben

Verschraubung Stahlsteindecke:
- 6x mittels Injektionsanker M12 in regelmäßigem Abstand

Schnittkanten und Bohrlöcher sind zu entgraten.
Schweißnähte sind zu beschliefen und für nachfolgende Korrosionsschutzarbeiten vorzubereiten.

Ausführung gemäß Zeichnung: A_AU 1.16 -1A
Menge: 1,000 St

**1.7.70 Unterstopfmörtel gegen Bestand**
Kopfplatten und langen Schenkel der vorangegangenen Profilstahlkonstruktionen kraftschlüssig mit Mörtel
gegen den Bestand verpressen.
Vergussmörtel liefern,

Maße Kopfplatte: bis ca. 200 x 200 x 10 mm
langer Schenkel Stahlwinkel: 100 mm
Dicke Mörtelbett im Mittel ca. 5 mm, nicht quellend

Fabrikat: Fa. Pagel V14/10 oder gleichwertig.
Erzeugnis/System/Hersteller :

________________________
(Bieterergänzung)

Bei Änderung Vorgabe ist die Gleichwertigkeit mit
Abgabe des Angebots zu belegen.
Menge: 6,000 St

#### Abschnitt 1.8 Geländerstiele

**1.8.10 L Winkelrahmen als Geländerstiel 100x100x10 herstellen**
L Winkel 100x100x10 L 1225 herstellen
2 Stück

Profilstahlkonstruktion bestehend aus je:
L 100x100x10 mm
- Länge: 1225 mm
Grundplatte:
-  2x FL 320x170x10 mm
- inkl. 4 Bohrungen
Stegblech auf Grundplatte aufgeschweißt:
 - 2x FL 230x110x8 mm

Schittkanten und Bohrlöcher sind zu entgraten.
Schweißnähte sind zu beschliefen und für nachfolgende Korrosionsschutzarbeiten vorzubereiten.

Ausführung gemäß Zeichnung: A_AU 1.15 -1A + A_AU 1.16 -1A
Menge: 50,000 kg

**1.8.20 L-Winkelrahmen als Geländerstiel 100x100x10 montieren**
'L Winkelrahmen als Geländerstiel 100x100x10 herstellen' aus Vorposition montieren.
Über Stegbleche 230x170x10 mm mit Grundplatte 320x170x10 mm verschweißt.

Verschraubung Grundplatte:
- UK Grundplatte = OK Wand
- 4 Stck. Schwerlastanker
- 4 Stck. Bohrungen in Baukeramik/ Mauerwerk Ø bis 12 mm, Setztiefe 200 mm

Schnittkanten und Bohrlöcher sind zu entgraten.
Schweißnähte sind zu beschliefen und für nachfolgende Korrosionsschutzarbeiten vorzubereiten.

Ausführung gemäß Zeichnung: A_AU 1.16 -1A
Menge: 2,000 St

**1.8.30 Geländerstoß L 1255 herstellen**
2 Stck L Winkelrahmen L 1255 und Grundplatte mit aufgeschweißtem Stegblech herstellen

Profilstahlkonstruktion bestehend aus:
Grundplatte:
- FL 320x170x10 mm
- inkl. 4 Stck Bohrungen
Stegblech auf Grundplatte aufgeschweißt:
 - FL 230x110x8 mm
2 Stck L Winkel mit Stegblech 2 x verschraubt:
- L 100x50x8 mm
- Länge 1255 mm

Schittkanten und Bohrlöcher sind zu entgraten.
Schweißnähte sind zu beschliefen und für nachfolgende Korrosionsschutzarbeiten vorzubereiten.

Ausführung gemäß Zeichnung: A_AU 1.15 -1A + A_AU 1.16 -1A
Menge: 28,500 kg

**1.8.40 Geländerstoß L 1255 montieren**
Geländerstoß der Vorposition
'Geländerstoß L 1255 herstellen'
bestehend aus Grundplatte  320x170x10 mit aufgeschweißtem Stegblech 230x110x8 und 2 x verschraubten L montieren

Profilstahlkonstruktion bestehend aus:
Grundplatte:
- FL 320x170x10 mm
Stegblech auf Grundplatte aufgeschweißt:
 - FL 230x110x8 mm
Geländerstoß:
- L 100x50x8 mm
- 2 Stück
- Länge 1255 mm

Schittkanten und Bohrlöcher sind zu entgraten.
Schweißnähte sind zu beschliefen und für nachfolgende Korrosionsschutzarbeiten vorzubereiten.

Ausführung gemäß Zeichnung: A_AU 1.15 -1A + A_AU 1.16 -1A
Menge: 1,000 St

**1.8.50 Unterstopfmörtel gegen Bestand**
Grundplatten der Geländerstiele und des -stoßes kraftschlüssig mit Mörtel
gegen den Bestand verpressen.
Vergussmörtel liefern,
Maße Grundplatten: bis ca. 320 x 170 x 10 mm
Dicke Mörtelbett im Mittel ca. 20 mm

Fabrikat: Fa. Pagel V14/10 oder gleichwertig.
Erzeugnis/System/Hersteller :

________________________
(Bieterergänzung)

Bei Änderung Vorgabe ist die Gleichwertigkeit mit
Abgabe des Angebots zu belegen.
Menge: 3,000 St

#### Abschnitt 1.9 Handlauf

**1.9.10 L Winkelrahmen als Handlauf 100x100x10**
L Winkel 100x100x10 in verschiedenen Längen herstellen

Profilstahlkonstruktion bestehend aus:
L 100x100x10 mm
- Längen von 1025 mm bis 4265 mm
- teilweise Schnittkanten auf Gehrung (gem. Planung)

Schittkanten und Bohrlöcher sind zu entgraten.
Schweißnähte sind zu beschliefen und für nachfolgende Korrosionsschutzarbeiten vorzubereiten.

Ausführung gemäß Zeichnung: A_AU 1.15 -1A + A_AU 1.16 -1A
Menge: 280,000 kg

**1.9.30 Rohrschelle Ø 33,7 mm, L 60 mm mit Steg herstellen**
Rohrschelle und Steg, Stahl S235,
zur Befestigung der neuen Absturzsicherung am vorhandenen historischen Rundrohrgeländer herstellen.
Ausführung passend für vorhandenes Geländerrohr Ø 33,7 mm.

Rohrschelle:
- L 60 mm
- inkl Bohrungen, ⌀ 8 mm für M8
Steg zur Aufnahme der Rohrschelle:
- L 100x10 mm
- inkl Bohrungen, ⌀ 8 mm für M8

Schittkanten und Bohrlöcher sind zu entgraten.
Schweißnähte sind zu beschliefen und für nachfolgende Korrosionsschutzarbeiten vorzubereiten.

Ausführung gemäß Zeichnungen: A_AU 1.15-1A und A_AU 1.16-1A
Menge: 10,000 St

**1.9.20 L Winkelrahmen mit Rohrschelle an historischem Geländer montieren**
'L Winkel 100x100x10 in verschiedenen Längen herstellen' und 'Rohrschelle Ø 33,7 mm, L 60 mm mit Steg herstellen' aus Vorpositionen montieren

Profilstahlkonstruktion bestehend aus:
- L 100x100x10 mm
- Längen von 1025 mm bis 4265 mm

Rohrschelle L 60 mm mit Steg an L 100x10 mm montieren
- Rohrschelle L 60 mm mit Steg verschrauben danach Montage an Bestandsrohr (historisches Geländer) Ø 33,7 mm zur Befestigung bzw. Halterung der neuen Absturzsicherung.

Einschl. erforderlicher Verschraubungen, Muttern, Unterlegscheiben, Anpass-, Schweiß- und Ausrichtarbeiten.

Das vorhandene historische Geländer bleibt im Bestand und ist bei der Montage vor Beschädigungen zu schützen.
Ausführung lot- und fluchtrecht gemäß Werkplanung und örtlichem Aufmaß.

Schittkanten und Bohrlöcher sind zu entgraten.
Schweißnähte sind zu beschliefen und für nachfolgende Korrosionsschutzarbeiten vorzubereiten.

Ausführung gemäß Zeichnung: A_AU 1.15 -1A + A_AU 1.16 -1A
Menge: 7,000 St

#### Abschnitt 1.10 Geländerausfachung

**1.10.10 Rundstabrahmen Rd 10 mm herstellen ca. 1980x885, 1 Stck**
Mit Rundstahl Rd einen Rahmen inkl. Verbindungsstücke und Konsolen für die Führung des Stahlseilnetzes trapezförmig herstellen:

Rundstahlrahmen:
- Rd 10 mm trapezförmig verschweißt,
- 1980x885 mm (B x H)
- inkl. 8 Verbindungsstücke Rundstahl L 10 mm und 3 Konsolen (Konsole 3 gem. Zeichnung)
- schwarz

Ausführung gemäß Zeichnungen: A_AU 1.15-1A
Menge: 3,600 kg

**1.10.20 Rundstabrahmen Rd 10 mm herstellen ca. 2915x885, 1 Stck**
Mit Rundstahl Rd einen Rahmen inkl. Verbindungsstücke und Konsolen für die Führung des Stahlseilnetzes rechteckig herstellen:

Rundstahlrahmen:
- Rd 10 mm rechteckig verschweißt,
- 2915x885 mm (B x H)
- inkl. 11 Verbindungsstücke Rundstahl L 10 mm und 5 Konsolen (Konsole 3 gem. Zeichnung)
- schwarz

Ausführung gemäß Zeichnungen: A_AU 1.15-1A
Menge: 4,700 kg

**1.10.30 Rundstabrahmen Rd 10 mm herstellen ca. 3250x885, 2 Stck**
Mit Rundstahl Rd zwei Rahmen inkl. Verbindungsstücke und Konsolen für die Führung des Stahlseilnetzes rechteckig herstellen:

Rundstahlrahmen 2 Stck:
- Rd 10 mm rechteckig verschweißt,
- 3250x885 mm (B x H)
- inkl. 15 Verbindungsstücke Rundstahl L 10 mm und 7 Konsolen (Konsole 3 gem. Zeichnung)
- schwarz

Ausführung gemäß Zeichnungen: A_AU 1.15-1A
Menge: 10,200 kg

**1.10.40 Rundstabrahmen Rd 10 mm herstellen ca. 4265x885**
Mit Rundstahl Rd einen Rahmen inkl. Verbindungsstücke und Konsolen für die Führung des Stahlseilnetzes rechteckig herstellen:

Rundstahlrahmen:
- Rd 10 mm rechteckig verschweißt,
- 4265x885 mm (B x H)
- inkl. 11 Verbindungsstücke Rundstahl L 10 mm und 5 Konsolen (Konsole 3 gem. Zeichnung)
- schwarz

Ausführung gemäß Zeichnungen: A_AU 1.16-1A.
Menge: 6,400 kg

**1.10.50 Rundstabrahmen Rd 10 mm herstellen ca. 1025x885**
Mit Rundstahl Rd einen Rahmen inkl. Verbindungsstücke und Konsolen für die Führung des Stahlseilnetzes rechteckig herstellen:

Rundstahlrahmen:
- Rd 10 mm rechteckig verschweißt,
- 1025x885 mm (B x H)
- inkl. 7 Verbindungsstücke Rundstahl L 10 mm und 2 Konsolen (Konsole 3 gem. Zeichnung)
- schwarz

Ausführung gemäß Zeichnungen: A_AU 1.16-1A.
Menge: 2,400 kg

**1.10.60 Rundstabrahmen (dreieckig) Rd 10 mm herstellen ca. 2095x2340x3145**
Mit Rundstahl Rd einen dreieckigen Rahmen für die Führung des Stahlseilnetzes rechteckig herstellen mitsamt Konsolen:

Rundstahlrahmen:
- Rd 10 mm dreieckig verschweißt,
- Schenkellängen: A 2095 x B 2340 x C 3145 mm
- 6 Konsolen für Befestigung an L Profil und Treppenwange
- schwarz

Ausführung gemäß Zeichnungen: A_AU 1.16-1A.
Menge: 4,700 kg

**1.10.70 Rundstabrahmen (polygonal) Rd 10 mm herstellen ca. A 1845 x B 3265 x C 1000 x D 922 x E 2340 mm**
Mit Rundstahl Rd einen polygonalen Rahmen für die Führung des Stahlseilnetzes rechteckig herstellen:

Rundstahlrahmen:
- Rd 10 mm rechteckig verschweißt,
- Umfang: A 1845 mm x B 3265 mm x C 1000 mm x D 922 mm x E 2340 mm
- 6 Konsolen für Befestigung an L Profil und Treppenwange
- schwarz

Ausführung gemäß Zeichnungen: A_AU 1.16-1A.
Menge: 5,800 kg

**1.10.80 Rundstabrahmen Rd 10 mm montieren**
8 Rundstabrahmen aus den Vorpositionen Rd 01.09.0010- 01.09.0070 mit Verbindungsstücken 10mm Abstand vor Winkelprofil (Handlauf) verschweissen und Konsolen an Bestandskonstruktion verschrauben.
(Führung für Stahlseilnetz)

Bestehend aus
- Rundstahlrahmen Rd 10 mm rechteckig, dreieckig, polygonal verschweißt,
- 64 Verbindungsstücken Rundstahl L 10 mm
- 34 Konsolen

Ausführung gemäß Zeichnung: A_AU 1.15 -1A
Menge: 8,000 St

**1.10.90 Stahlseilnetz liefern**
Edelstahlseilnetz als Ausfachung der neuen Absturzsicherung liefern.

Fabrikat:
- Carl Stahl X-TEND oder gleichwertig
- Edelstahlseilnetz mit Edelstahlklemmen / systemzugehörigen Verbindungsteilen
Oberfläche:
- sämtliche sichtbaren Komponenten schwarz

- Zuschnitt und Geometrie nach Aufmaß und Werkplanung
- Maschenweite und Seildurchmesser nach Abstimmung mit Planer

Ausführung als für Absturzsicherungen geeignetes System.

Ausführung gemäß Zeichnung: A_AU 1.15 -1A + A_AU 1.16 -1A
Menge: 23,000 m2

**1.10.100 Stahlseilnetz montieren**
Edelstahlseilnetz als Ausfachung der neuen Absturzsicherung innerhalb separat ausgeschriebene Rundstahlrahmen Rd 10 mm montieren.

- Netzfelder einpassen, befestigen und spannen
- Anschlüsse an Rundstahlrahmen, Konsolen und Befestigungspunkte gem. Planung
- systemzugehörige schwarze Klemm-, Spann- und Verbindungsteile montieren
- Netzfelder gleichmäßig ausrichten und nachspannen

Ausführung nach Herstellerangaben und freigegebener Werkplanung.

Ausführung gemäß Zeichnung: A_AU 1.15 -1A + A_AU 1.16 -1A
Menge: 23,000 m2

#### Abschnitt 1.11 Korrosionsschutz

*Hinweis: Hinweis zu Korrosionsschutzarbeiten*
Ziel der nachfolgend beschriebenen Korrosionschutzarbeiten
ist es, den historischen Bestand mit seinen historischen Oberflächen wo möglich zu erhalten,
einen leichten Korrosionsschutz aufzubringen
und gleichzeitig eine gepflegte Oberfläche zu erzeugen.
Hierfür werden die historischen Stahleinbauten
sowie die „schwarzen“, also unbehandelten Neubaustahlteile
einer mechanischen Reinigung unterzogen
und anschließend mit dem synthetischen, trocknenden Öl
(Qualitätsvorgabe: Owatrol o.glw.) behandelt.
Das angestrebte Reinigungsergebnis sieht die Abnahme von losem Rost,
loser Fassung, materialfremden Verschmutzungen und staubigen Auflagerungen vor.
(Reinheitsgrad ST 2 )
Die arbeitsschutzrechtlichen Bestimmungen
und umwelttechnischen Auflagen sind im Umgang
mit der historischen Beschichtung eigenverantwortlich zu beachten.
Für die Freigabe der Ausführung ist eine Musterachse
für die nachfolgenden Positionen anzulegen.
Diese muss von der Denkmalpflege freigegeben werden.

Auf eine entsprechende Qualifikation der Ausführenden
und deren Gesundheitsschutz ist besonders zu achten.
Alle Schutzmaßnahmen sind grundsätzlich in die
Einheitspreise mit einzurechnen.
Eine gesonderte Vergütung findet nicht statt.

Es ist mit bleihaltiger Altbeschichtung zu rechnen.

Korrosionschutzabfälle sind Eigenmüll.
Die Regelungen zur Entsorgung von besonders
überwachungsbedüftigen Bauabfällen
gemäß Kreislaufwirtschafts- und Abfallgesetz (KrW-/
AbfG) sind zu beachten.

**1.11.10 Untergrundvorbereitung St 2 (Bestand)**
Entfernung von allen sichtbaren Verunreinigungen
wie Öl oder Schmutz sowie losem Rost, Zunder oder loser Farbe
als Untergrundvorberitung
durch Handentrostung, mit Stahldrahtbürste
Sandpapier, Schleifwerkzeugen,
durch händisches Abklopfen oder Abkratzen
oder eine Kombination dieser Methoden
Oberflächenvorbereitungsgrad
für die freigelegte Stahlfläche :
St 2 (DIN EN ISO 1294 -4)

Das Entrostungsgut ist arbeitstäglich im gesamten
Arbeitsbereich zu beräumen.

Abrechnung nach m2 beschichteter Fläche
(rechnerische Ermittlung oder Aufmaß).
Bei der Abwicklung zusammengesetzter Träger wird nur
die Hauptabwicklungsfläche berechnet.
Einzelprofile, Nieten, Schrauben
und Beulsteifen werden übermessen.
Menge: 65,000 m2

**1.11.20 Korrosionsschutz/Beschichtung (Bestand)**
Aufbringen von Öl zur Oberflächenbeschichtung der
Stahloberflächen der Bestandskonstruktion,

Öl satt auftragen,
ggfs. in mehreren Arbeitsgängen nass-in-nass.

Die unterschiedliche Saugfähigkeit
verschiedener Untergründe ist zu beachten.
Das Öl wird nach in nass so lange aufgetragen,
bis keine matten Stellen an saugenden Untergründen zu erkennen sind.
Um die Stauung, Seenbildung, sowie Läufer und Tropfnasen zu vermeiden
wird überschüssiges Material im nassen Zustand
mit dem Lappen abgenommen.

Ansammlungen zu starker Ölschichten weisen
eine extrem lange Trocknungszeitund ein langes Klebeverhalten auf.
Die Verwendung eines Zweischichtsystem
mit zuerst eine 50% mit Siedegrenzbenzin 100-140 verdünnten Schicht
und einer darauffolgenden Schicht mit 100% Owatrol o.glw.
und dem beschriebenen Nachwischen kann restauratorisch empfohlen werden.

Fabrikat: Owatrol oder
gleichwertig.
Angebotenes Material / Fabrikat:

____________________________
(Bieterergänzung)
Bei Änderung Vorgabe ist die Gleichwertigkeit mit
Abgabe des Angebots zu belegen.
Menge: 65,000 m2

**1.11.30 Untergrundvorbereitung (Neubauteile)**
Oberflächenvorbereitungsgrad der neuen Stahlbauteile
für die freigelegte Stahlfläche :
Sa 2 1/2 (DIN EN ISO 1294 -4)

Abrechnung nach m2 beschichteter Fläche
(rechnerische Ermittlung oder Aufmaß).
Bei der Abwicklung zusammengesetzter Träger wird nur
die Hauptabwicklungsfläche berechnet.
Einzelprofile, Nieten, Schrauben
und Beulsteifen werden übermessen.
Menge: 25,000 m2

**1.11.40 Korrosionsschutz/Beschichtung (Erstschutz Neubauteile)**
Beschichtungssystem DIN EN ISO 12944-5 für Korrosivitätskategorie C2 DIN EN ISO 12944-2,

Auftrag durch Rollen,
als Erstschutz,
auf allen neuen Stahlbauteilen, geschraubt, in eingebautem Zustand, Ausführung im Innenbereich,
Norm-Vorbereitungsgrad Sa 2 1/2 DIN EN ISO 12944-4

Farbe Schwarz
Menge: 25,000 m2
Leistungsbereiche: 035
DIN 276/2008-12: 399
DIN 276 2018-12: 399
